# Kultur I Kloster I Kyritz
Angebotsaufforderung (GAEB DA XML 3.1, DA83)
Währung: EUR
Erstellt mit: LazyJack, 7.0.4 Server, 17.07.2026

## LOS N 018 Tischlerarbeiten, Wand- und Bodenarbeiten
Datum: 13.04.2023

*Hinweis: IV. Ausführung Tischlerarbeiten*
IV. Ausführung

 1.  Ausführung und Abrechnung der Bauleistungen erfolgen nach VOB neueste Fassung und den gültigen EN-und DIN- Normen, insbesondere DIN 18355 Tischlerarbeiten, die Montage erfolgt nach RAL. Für die Arbeiten sind alle gültigen Regeln nach DIN (ATV) sowie die DIN-Vorschriften für Bauteile, Elemente und Material, zu beachten. Darüber hinaus gelten alle zum Ausführungszeitpunkt gültigen Arbeitsstättenrichtlinien, Unfallverhütungsvorschriften, behördliche Erlasse und Gesetze sowie die anerkannten Regeln der Technik und Auflagen der Feuerwehr.
  Die Verarbeitungs- und Ausführungsrichtlinien der Hersteller sind genauestens einzuhalten.

 2.  Erforderliche statische Berechnungen werden vom Ingenieurbüro Stich erstellt. Sie sind nach Übergabe mit den Ausführungs- und Detailplänen des Architekturbüros abzugleichen. Eventuelle Widersprüche sind vor Beginn der Arbeiten anzuzeigen.

 3.  Sämtliche in den Zeichnungen und Beschreibungen angegebenen Maße sind zu überprüfen und eventuelle Abweichungen mit der Objektüberwachung abzuklären, ebenso ist die endgültige Ausführung der Arbeiten durch Vorlage vonWerkzeichnungenmit dem Architekturbüro abzuklären. Die Abstimmung mit der Unteren Denkmalbehörde erfolgt durch das Architekturbüro. Dem LV beigefügte Skizzen gelten nicht als Ausführungspläne. Die Werkzeichnungen sind einzukalkulieren und werdennichtextra vergütet. Alle Materialien müssen den DIN- Vorschriften entsprechen. Lose Zubehörteile, wie z.B.  Schlüssel, sind mit Schildern gekennzeichnet, bei der Schlußabnahme der Objektüberwachung zu übergeben.

 4.  Die anzugebenden Preise verstehen sich einschl. Lieferung und Montage aller erforderlichen Bauteile,  Beschlagteile, mit Ausnahme von gesondert ausgeschriebenen Türdrückern für die Eingangstüren. Da zur Zeit deren Fabrikat noch nicht feststeht, soll hierzu nur die Arbeit der Montage, soweit nicht gesondert ausgeschrieben, in die Preise einkalkuliert werden. Der entsprechende Materialpreis für diese Baubeschläge ist als Extraposition im Leistungsverzeichnis aufgeführt.Alle sonstigen Beschläge sind einzukalkulieren!Für Türbänder sind Edelstahl- Lappenbänder in schlichter, zylindrischer Ausführung zu verwenden.

5.  Für die Ausführung von Klebearbeiten zur Herstellung tragender Holzbauteile und geklebter Verbindungen muss der Hersteller bzw. der Ausführende im Besitz des jeweils erforderlichen Nachweises der Eignung gemäß DIN 1052-10:2012-05 sein. Der Nachweis ist im Rahmen der Überwachung der Bauausführung vorzulegen.

6.  In die Einheitspreise ist die Stellung erforderlicher Arbeitsrüstungen innerhalb des Gebäudes einzu-kalkulieren.

7.  Transport von Abbruchmaterial aus dem Gebäude, Abtransport, beseitigen des Containerinhaltes sowieContainer- und Kippgebührensind bei sämtlichen Positionen, bei denen solches anfällt, auch wenn nicht ausdrücklich im Text erwähnt, in die Einheitspreise mit einzukalkulieren. Es erfolgt keine gesonderte Vergütung.

8.  Es ist eine Musterläche für Wand und Boden anzufertigen.

  Dem Bieter wird empfohlen, sich vor Abgabe des Angebotes mit den örtlichen Bedingungen, dem Umfang der Arbeiten und den Details des Gebäudes auch im Gebäudeinneren im Rahmen einer Besichtigung vertraut zu machen.

Die in der Leistungsbeschreibung abgeforderten Fabrikatangaben/Bietereintragungen sind in einem gesonderten Dokument beizufügen, soweit diese nicht eingetragen werden können!

Vorbemerkungen I. bis IV. gelesen und anerkannt:

……………………………………………………………………
Ort, Datum, Unterschrift, Stempel

### Titel 1 Bodenarbeiten

*Hinweis: 1. Bodenbelagsarbeiten*

*Hinweis: Bodenbelag Museumsleitung*

**1.10 Untergrund reinigen**
Reinigen des Unterbodens von groben Verschmutzungen wie Mörtelreste, Staub und geringem Bauschutt, einschließlich Schuttbeseitigung bis zum Container und Kippgebühr.

Der Untergrund muss für die Verlegearbeiten trocken, eben, sauber und zugfest sein.

- Untergrund: Heizestrich
- Ausführungsort: Museumsleitung
Menge: 22,000 m2

**1.20 Untergrund ausbessern**
Unterboden für die Verlegearbeiten vorbereiten durch grobes schleifen und grundieren, einschließlich Schuttbeseitigung bis zum Container und Kippgebühr.

Der Untergrund muss für die Verlegearbeiten trocken, eben, sauber und zugfest sein.

- Untergrund: Heizestrich
- Ausführungsort: Museumsleitung
Menge: 22,000 m2

**1.30 Vollflächige Spachtelung**
Unterboden für die Verlegearbeiten vorbereiten durch vollflächiges Spachteln von unebenene Böden mit geeigneter Kunstharz-Spachtelmasse, einschließlich des Ausgleichens von geringen Unebenheiten.

Der Untergrund muss für die Verlegearbeiten trocken, eben, sauber und zugfest sein.

- Dicke: 1,0 - 5,0 mm

- Angebotenes Fabrikat: .......................................................
  (Sollte die Eintragung in die GAEB-Datei nicht möglich sein, bitte
  auf gesondertem Blatt angeben)

- Untergrund: Heizestrich
- Ausführungsort: Museumsleitung
Menge: 22,000 m2
DIN276_06: 3133

**1.40 Teppichboden aus Ziegenhaar, Schlingenware**
Schlingen-Teppichboden als Bahnenware, Farbe nach Wahl des Auftraggebers, antistatisch, rollstuhlfest, liefern und mit einem handelsüblichen und vom Hersteller des Belages akzeptierten Kleber, lösungsmittelfrei, vollflächig auf den vorhandenen Boden aufkleben.
Verlegung nach DIN 18365, gemäß Herstellerangaben Teppichboden und verwendeter Kleber.

Herstellungsart: Schlingen
Material: 70% Ziegenhaar/30% Polyamid
Rückenlage: Jutegewebe
Gesamtstärke: ca. 7,2 mm
Bahnbreite: ca. 200 cm
Komfortklasse: LC2
Beanspruchungsbereich: 23/33 (stark)
Stuhlrollen geeignet
Lichtechtheit: 5
Wasserechtheit: 4-5
Brandverhalten: Cfl-s1 (B1)
Verlegerichtung: Rippen quer zum Lichteinfall
Beim Verlegen die Chargenreihenfolge beachten.

- Angebotenes Fabrikat: .......................................................
 (Sollte die Eintragung in die GAEB-Datei nicht möglich sein, bitte
  auf gesondertem Blatt angeben)

- Ausführungsort: Museumsleitung
Menge: 22,000 m2

**1.50 Sockelleisten, Eiche 20/20 mm**
Fußleiste, Eiche, Güteklasse I nach DIN 68365, gehobelt, quadratisch, Befestigung mit Nägeln, liefern und montieren, holzsichtig endbehandelt
mit farblosem Wasserlack, inkl. Anarbeiten an Türzargen und Eckschnitte.

- Leistenhöhe: 20 mm
- Leistendicke: 20 mm

 - Ausführungsort: Museumsleitung
Menge: 20,000 lfm
DIN276_06: 3133

**1.60 Trennschienen Alu, L-Form 30/4 mm**
Alu-Trennschienen als Winkelschiene zur Trennung angrenzender Bodenbeläge, in verschiedenen Längen, liefern und fachgerecht einbauen.
Gesamte Ausführung nach Herstellervorschrift.

- Winkelschiene L-Form (b x h): ca.  30/4 mm

- Angebotenes Fabrikat: .......................................................
 (Sollte die Eintragung in die GAEB-Datei nicht möglich sein, bitte
  auf gesondertem Blatt angeben)

- Ausführungsort: DG
Menge: 1,100 lfm
DIN276_06: 3132

*Hinweis: Bodenbelag Saal und Treppenraum*

**1.70 Voranstrich auf Zementestrich**
Grundierung des Zementestrichs mit geeignetem Voranstrich für Verklebung der Holzdielen, des Fertigparketts.
Menge: 180,000 m2

**1.80 Vollflächige Spachtelung**
Vollflächiges Spachteln / Ausgleichen von Estrichfußböden mit geeigneter Kunstharz-Spachtelmasse, incl. des Ausgleichens von geringen Unebenheiten bis 10 mm, als Vorbereitung für das Verlegen der Dielen, des Parketts.

Fabrikat:  ...........................  (vom Bieter anzugeben)
Menge: 180,000 m2

**1.90 Fertigparkett, Mehrschichtig,**
Mehrschichtiges Fertigparkett,geölt, liefern und fachgerecht verlegen, auf Zementestrich vollflächig verklebt mit geeignetem Parkettklebstoff, in fix und fertiger Arbeit, inkl. sauberes Anarbeiten an Wandnischen, Türzargen, Türbekleidungen etc.
Vor dem Einbau ist das Parkett zur Bemusterung vorzulegen. Sowiet vom Hersteller möglich sind die Stoßfugen diagonal herzustellen.

- Einbauort: Saal, Treppenraum EG und OG
- Plankenlänge mindestens 300cm (größste Raumbreite von ca. 8,50m - es sind maxmbal drei Stöße einzuplanen
- Plankenbreite mindestens 270mm
- Deckschichtstärke mindestens 4mm
- Holzart: Eiche dunkel/überwiegend Astfrei
- Ausführung: geölt, endbehandelt

Gewähltes Fabrikat:  ..............................................................
Menge: 180,000 m2

**1.100 Erstpflege Fertigparkett**
Wachspflege von Fertigparkett als zusätzliche Oberflächenbehandlung.
Menge: 180,000 m2

**1.110 Trennschiene aus Edelstahl**
Trennschiene zwischen mineralischer Beschichtung und Dielung als Winkel aus Edelstahl liefern und mittels Schrauben fachgerecht befestigen, in der Trennfuge des Estrichs.
Ebengleicher Übergang in Tür- und Wandöffnungen.
Menge: 10,000 lfm

**1.120 Korkstreifen**
An Dehnungsfugen Presskorkstreifen liefern und anbringen, inkl. aller erforderl. Nebenarbeiten.
Menge: 75,000 lfm

**1.130 Versiegelung Anschlussfugen**
Versiegelung der Fugen an Holzzargen der Innentüren, der Fenstertürrahmen mit dauerelastischem Fugenmaterial, farblich dem Fußbodenmaterial angepasst - Abstimmung mit dem Architekten und AG.
Menge: 4,000 lfm

**1.140 Sockelleisten, Eiche 20/20 mm**
Fußleiste, Eiche, Güteklasse I nach DIN 68365, gehobelt, quadratisch, Befestigung mit Nägeln, liefern und montieren, holzsichtig endbehandelt
mit farblosem Wasserlack, inkl. Anarbeiten an Türzargen und Eckschnitte.

- Leistenhöhe: 20 mm
- Leistendicke: 20 mm

 - Ausführungsort: EG und OG
Menge: 175,000 lfm
DIN276_06: 3133

### Titel 2 Wandarbeiten

*Hinweis: Wandarbeiten*

*Hinweis: Wandbespannung*

**2.10 Wandbespannung (Akustik)**
Wandbespannung als akustisch wirksame Fläche herstellen und an Innenwand frei montieren, bestehend aus:
- Rückwand aus HDF 5mm, perforiert für Hinterlüftung
- Unterkonstruktion vertikal aus Leisten 5/5 cm
- rechtwinklige, großformatige Rahmenkonstruktion für Dämmeinlage, Holz oder Alu-Profil, d = 20 mm
- Dämmeinlage aus Wollfilz, d = 20 mm
- Stoff (Bahnenware) passend konfektioniert auf Rahmenkostruktion gespannt (mit Vliesunterlage), um Kanten gespannt und rückwärtig befestigt, Ecken abgenäht. Materialpreis gesonderte Position.
Siehe auch Raumabwicklung in der Anlage.
Inkl. Materiallieferung, Beschlägen, Befestigungsmitteln und erforderlichen Nebenarbeiten.
- Einbauort:
    - Saal EG
Menge: 20,000 m2

**2.20 Materialkosten Stoff für Wandbespannung**
Materialkosten für Stoff als Bahnenware für vorgenannte Wandbespannung nach Wahl des AG in unterschiedlichen Farben. Alle sonstigen Arbeiten wie Zuschnitt, Nähte und dgl. sind in die entspr. Pos. einzukalkulieren.
Die Abrechnung erfolgt nach Quadratmeter und Lieferantenrechnung.
Stoffqualität: strukturierte Oberfläche für Schallabsorption.
Material: 70% Schurwolle, 30% Viskose
Gewicht: 795g/m
Lichtechtheit: 5-7 (ISO 1-6)
Scheuerfestigkeit: 100000 Martindale
Schallabsorbtion: 0,45/Class D
Stoffe inkl. Farbvarianten sind zu bemustern.
Es wird ein Listenpreis von EUR 250,00/qm angesetzt.

250,00 EUR/qm +  …  % Aufschlag =  ...……  EUR
  (vom Bieter auszufüllen)  (EP vom Bieter auszufüllen)
Menge: 20,000 m2

**2.30 Zulage für Montagehöhe**
Zulage für Einbau vorgenannter Wandbespannung in einer Höhe von 2,5 - 3,5 m. Entsprechende Hilfsmittel (Leiter/ggf. Rollgerüst) ist einzukalkulieren.
Menge: 1,000 psch

*Hinweis: Wandpanneel*

**2.40 Wandpaneel**
Vollflächige Ausführung einer Wandvertäfelung bestehend aus Mehrschichtpakett Holzart analog des Fußbodenbelages. Inkl. Herstellung einer geeigneten Unterkontruktion. Verbindungsmittel nicht sichtbar, Stoßfugen diagonal, Planken  gemäß Fußboden (mindestens 270mm breit). Material ist zusammen mit Fußbodenbelag vorab zu bemustern.
- Material: Eiche astfrei, dunkel

- Einbauort: Saal, Garderobe und Museumspädagogik
- Plankenlänge mindestens 300cm, optimal 400cm
- Plankenbreite mindestens 270mm
- Deckschichtstärke ca. 2mm
- Ausführung: geölt, endbehandelt

Gewähltes Fabrikat:  ..............................................................
Menge: 215,000 m2

**2.50 Zulage Fenster / Türen**
Zulage zur Herstellung des Wandpaneel für die Herstellung der Tür- und Fensteraussparungen inkl. aller Nebenarbeiten.
Menge: 14,000 Stck

**2.60 integrierte Vorhänge**
Herstellung eines integrierten Vorhangsystems an den Bodentiefen Fentern im Saal. Das Vorhandsystem ist eingezogen vollständig hinter der Wandvertäferung einzuschieben. Inkl. verdecktem Schienensystem. Vorhangstoff ist zur vollständigen Verdunklung des Raumes einzukalkulieren. 1 Stück Vorhang beinhaltet die komplette Abducklung einer Öffnung. ggf, durch je zwei Vorhänge zu realiseiren.
Menge: 8,000 Stck

**2.70 Holzlaibung herstellen**
Innenlaibung der Fenster aus Holz Herstellen. Laibungsbretter in einer Stärke von 40mm umlaufend. ca. 40mm von der Wandpaneel abstehend. Inkl. aller Nebenarbeiten.
Oberfläche Holzsichtig endbehandeltpassend zum Holzpaneel. Umlaufend der Leibung ist analog zur Sockelleiste eine 2x2 Leiste in selbigen Material auszuführen.

Laibungstiefe: 170mm
Menge: 115,000 lfm

**2.80 Zulage Aussparrung Lüftungsleitungen**
Zulage zur Herstellung des Wandpaneel für die Herstellung der Lüftungsaussparungen inkl. aller Nebenarbeiten. An der Ostwand des Saals ist die Lüftungstechnik hinter einer GK-Konstruktion untergebracht. Die Zuluft erfolgt über Düsen welche Bauseite instaliert werden und zu verkleiden sind.

Größe der Düsen d= 265mm
Menge: 6,000 Stck

**2.90 Garderobenhacken**
Liefern und fachgerecht montieren von Garderobenhaken aus massivem Eichenholz, passend zur Ausführung und Oberflächenbehandlung der bauseits ausgeschriebenen Holzverkleidung.

Ausführung als runde Rundstäbe aus Eiche, Durchmesser12–15 mm, schräg in die Holzverkleidung eingelassen und dauerhaft befestigt. Einbau flächenbündig bzw. mit sauberem Übergang zur Holzoberfläche, einschließlich aller erforderlichen Bearbeitungen, Bohrungen, Befestigungsmittel sowie Nebenleistungen für eine vollständige und gebrauchsfertige Ausführung.

Abrechnung nach Stück
Menge: 150,000 Stck

**2.100 Hutablage**
Herstellung einer Winkellosen (unsichtbare Tablarträger) Hutablage als Regalbrett, in der Porsition sind ebenfalls ggf. Verstärkungen in der Wandpanellekonstruktion zu berucksichtigen. Alls Hutablagen/Regalbretter befinden sich an zuvor benannten Wandpaneelen.

Material: Eiche, passend zu Wandpaneel
Stärke: ca. 30mm
Tiefe: 250mm
Menge: 50,000 lfm

### Titel 3 Stundenlohnarbeiten

**3.10 Stundenlohnarbeiten**
für evtl. erforderliche Arbeiten, die nicht im Leistungsverzeichnis erfaßt sind und gegen Nachweis zur Ausführung kommen. Stundenlohnarbeiten erfolgen aussschließlich auf direkter Anweisung der Bauleitung oder AG.
Menge: 10,000 Std
